# Togostr. 11
Angebotsaufforderung (GAEB DA XML 3.0, DA83)
Projekt: 017250
Währung: EUR
Auftraggeber: Covivio
Erstellt mit: GXML Toolbox V3.3 R20230829, iTWO_64 V24.0.454, 26.11.2025

## Baubeschreibung TOG11
AUFTRAGGEBER:  Covivio Immobilien SE
  c/o Covivio Immobilien GmbH
  Pariser Straße 39/40
  10707 Berlin

BAUVORHABEN:  Togostraße 11; 11a

  13351 Berlin

GEWERK:  Boden/ Estrich / Fliesen

Beschreibung des Bauvorhabens

Energetische Sanierung Fassade/ Laubengänge und Balkone durch WDVS, sowie Erneuerung sämtlicher Fensteranlagen,
Elektrosteigestrangsanierung, Dachsanierung der Flachdachflächen

Angaben zum Bauwerk
Mehrfamilienhaus, Baujahr 1976

Bei dem Gebäude handelt sich um einen 5 Geschosser (EG, 1.-5OG, Geschosshöhe ca. 2,90m) in der Togostraße 11; 11a in Berlin.

Standort

Der Standort befindet sich im Berliner Ortsteil Wedding.

Termin

Aufmaß:  ab  15.04.2026
Ausführung:  ab 22.06.2026 - 22.07.2026

Bauzeitenübersicht

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
## 2120 Laubengang
Datum: 26.11.2025

*Hinweis: A) ALLGEMEINE VERTRAGSBEDINGUNGEN*
A) ALLGEMEINE VERTRAGSBEDINGUNGEN
====================================

A1) ALLGEMEINES

Dem Leistungsverzeichnis liegen die "Zusätzlichen Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für in diesem Leistungsverzeichnis ausgeführte Leistungen gelten, ergänzend zu den jeweiligen Leistungspositionen bei evtl. Widersprüchen in nachfolgend genannter Reihenfolge, folgende Bedingungen:

1. Diese ““Allgemeinen Vertragsbedingungen““ (A),
2. Die sich anschließenden ““Allgemeinen technischen Vertragsbedingungen““ (B),
3. Die sich anschließenden ““Zusätzlichen technischen Vertragsbedingungen““ (C),
4. Die ““Zusätzlichen Vertragsbedingungen für die Ausführung von Bauleistungen Z-VOB/B““,
5. Die Baustellenordnung der Covivio Immobilien GmbH in der jeweils gültigen Fassung.

Mit Erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden in bewohnten Häusern ausgeführt.

Der Auftraggeber (AG) erwartet vom AN tatkräftige Unterstützung bei den Bemühungen, berechtigten Mieterwünschen zu entsprechen. Dazu gehören insbesondere folgende Verpflichtungen:

A3) PREISE

Soweit und sobald Überschreitungen absehbar sind, ist hierüber der Abteilung Einkauf des AG ein schriftliches Angebot einzureichen und eine gesonderte Vereinbarung zu treffen.

In die Einheitspreise sind sämtliche Kosten wie Lohn-, Material- und Nebenkosten, hierzu zählen auch erforderliche Hygieneschutzartikel, einzukalkulieren. Hierzu gehören unter anderem:

1. Koordination / Terminabsprache(n) mit dem(den) Mieter(n) / Kundenbetreuer(n) / Bauleiter(n)
2. Fahrt- und Transportkosten
3. Tarifliche Zulagen wie beispielsweise Schmutz-/Staubzulagen, Zulagen für ekelerregende Arbeiten, etc.,
4. Abdecken von Einrichtungsgegenständen zum Schutz vor Beschädigung und Verschmutzung
5. Besenreine Säuberung der Arbeitsbereiche. Hierzu gehört auch die Beseitigung von Verunreinigungen des Treppenhauses und/oder der Hauszuwegungen,
6. Ausbau und Abtransport sowie die ordnungsgemäße Entsorgung, einschließlich Kippgebühren, sämtlichen Bauschutts und schadhafter Teile. Teile, für die sich der AG eine generelle oder einzelfallbezogene Prüfung vorbehalten hat, sind bis zu diesem Zeitpunkt, längstens jedoch für die Dauer von zehn Wochen, vom AN vorzuhalten und dürfen erst danach entsorgt werden.

Erforderliche Zusatzleistungen, die in den nachfolgenden Leistungspositionen nicht enthalten sind, sind als Nachtrag dem zuständigen Bauleiter vor Ausführung zur Genehmigung aufzugeben. Die Preise für derartige Zusatzleistungen sind auf der Kalkulationsbasis des Leistungsverzeichnisses zu kalkulieren. Diese Positionen sind so ausreichend und umfassend zu beschreiben, dass sowohl eine sachlich-fachliche als auch eine kalkulatorische Nachprüfung durch den Auftraggeber gewährleistet ist.

A4) ABRECHNUNG

Maßgebend für die Abrechnung ist das nach Fertigstellung der Arbeiten durch den Auftragnehmer zu erstellende Positionsaufmaß mit der Bestätigung der Bauleitung, dass die Leistungen durchgeführt wurden.

Der Auftraggeber ist jederzeit berechtigt, ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise oder in irgendeiner Form Dritten entgeltlich oder unentgeltlich zugänglich gemacht werden.

*Hinweis: B) ALLGEMEINE TECHNISCHE VERTRAGSBEDINGUNGEN*
B) ALLGEMEINE TECHNISCHE VERTRAGSBEDINGUNGEN
===============================================
B1) ALLGEMEINES

Für Lieferung; Herstellung und Ausführung gelten neben diesem Leistungsverzeichnis:

1. Die neuesten DIN-Vorschriften, VDE- und VDI-Richtlinien
2. Die Vorschriften der zuständigen Behörden (Bauaufsicht, Gewerbeaufsicht, Brandverhütung, TÜV, Berufsgenossenschaften und Versorgungsbetriebe, etc.)
3. Die Bestimmungen der Gerüstbauordnung
4. Die Festlegungen des jeweiligen Werkstoffherstellers. Die Werkstoffe müssen den geforderten Bedingungen der Leistungsbeschreibung entsprechen.
B2) FACHSPEZIFISCHE SACHKUNDENACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist im Vorfeld mit der Bauleitung abzustimmen.
Baustoffe und Bauteile dürfen nicht in den Treppenhäusern und/oder auf anderen Verkehrsflächen gelagert werden.
Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

### Bereich 1 Laubengänge im Innenhof, TOG11

#### Abschnitt 1.1 Baustelleneinrichtung und Vorarbeiten

**1.1.10 Baustelleneinrichtung**
*** Pauschalposition
Baustelle einrichten, vorhalten und räumen
Einrichten und vorhalten der Baustelleneinrichtung für
sämtliche in der Leistungsbeschreibung aufgeführten Leistungen sowie miteinzurechnenden
Nebenleistungen
Menge: 1,000 psch

**1.1.20 Baustellentoilette**
Baustellentoilette liefern und für die Bauzeit vorhalten inkl. der wöchentlichen Reinigung und der ordnungsgemäßen Entsorgung.
Menge: 1,000 Stk

**1.1.30 Halteverbot**
Einrichten und Vorhalten einer Halteverbotszone
im öffentlichen Verkehrsraum,
Aufstellen, Vorhalten, Abbau,
Beschilderung.

Grundvorhaltedauer: 4 Wochen
Menge: 2,000 Stk

**1.1.40 Entsorgung Bauschutt**
Bauschutt in den Container verbringen und entsorgung.
Container = 5m³
Menge: 1,000 Stk

**1.1.50 Schutzmaßnahmen**
*** Pauschalposition
Schutzmaßnamen mit Folien zur Verhinderung von Schäden, Verstaubung und Verschmutzung herstellen.

Inkl. Vorhaltung, Erneuerung und Wartung.
Menge: 1,000 psch

#### Abschnitt 1.2 Beschichtungsarbeiten

**Ausführungsbeschreibung 1 -Laubengang-**

**1.2.10 Abbruch und Entsorgung von Bodenbelag, Laubengang**
Vorhandenen Fliesenbelag des Laubenganges
abbrechen einschl. der Sockelfliesen.
Das anfallende Material zum Container schaffen und abfahren.

inkl. Klebereste.

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Menge: 45,000 m²

**1.2.20 Fräsen des Untergrunds, Laubengang**
Abtragen verunreinigter Oberlächen des Betons/Estrichs
mittels geeigneter Fräse. ca. 1mm tief. um einen haft- und  tragfähigen Untergrund zu erhalten. Inkl. Aufnahme, Abtransportund ordnungsgemäße Entsorgung des Fräsgutes.
Menge: 45,000 m²

**1.2.25 Abbruch Estrichbelag**
Estrichbelag abbrechen und entsorgen.
Höhe bis 60mm
Menge: 45,000 m²

**1.2.30 Untergrundvorbereitung Aufkantung, Laubengang**
Vorbereitung des Untergrundes an aufgehenden, verputzten Bauteilen durch Einschneiden und Abbrechen des Putzes im Aufkantungsbereich,
Transport und Entsorgung des Abbruchmaterials.

Herstellen eines Flächenausgleiches im Aufkantungsbereich
durch Putzen, Spachteln mit Zementmörtel.
Menge: 45,000 m

**1.2.40 Untergrundvorbehanldung, Laubengang**
Grundieren mit Triflex Cryl Primer 276 o. glw.
Verbrauch: mind. 0,40 kg/m²
Ausführung nach den technischen Richtlinien des
Materialherstellers.

inkl. Sockelstreifen
Menge: 45,000 m²

**1.2.45 Gefällespachelung**
Herstellen eines Gefälleausgeleiches im Aussenbereich.
Estrich oder Ausgleichspachtelung bis 60mm
Menge: 45,000 m²

**1.2.50 Abdichtungssystem, Laubengang**
Balkonabdichtung System Triflex BTS-P o. glw.
Die Ausführung erfolgt nach den technischen
Richtlinien des Materialherstellers.
Ausführung in R11_ ASR Rutschhemmung

Abdichten der Fläche mit Triflex ProTerra inkl. Triflex o. glw. Spezialvlies.
Beschichten der Fläche mit Triflex ProFloor o. glw. (Nutzschicht)
Versiegelung der Fläche und Details mit Triflex Cryl Finish 205 o. glw. Oberflächenfinish mit Triflex o. glw. Micro Chips-Einstreuung.
Farbton: nach Wahl des Auftraggebers im Standardfarbton gem.  Farbkarte

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
Grundieren mit Triflex Cryl Primer 276.

Triflex ProFloor Kratzspachtel aus 33 kg Triflex
ProFloor unter Zugabe von bis zu 10 kg Quarzsand

Abdichten der Fläche mit Triflex ProTerra inkl. Triflex
Spezialvlies. Siehe Triflex Systemzeichnung BTS-P-2701 inkl. Sockeklstreifen

Nutzschicht - Standard_ Beschichten der Fläche mit Triflex ProFloor.

Oberfläche "Micro Chips" (R 9) - Standard
Versiegelung der Fläche und Details mit Triflex Cryl Finish 205,
Oberfläche mit Triflex Micro Chips Einstreuung.
Menge: 45,000 m²

**1.2.60 Anstricharbeiten, Laubengang**
Überholungsanstrich der Brüstungen innen und der Fassade bis Brüstungshöhe.

Lose Farbe entfernen, gründlich reinigen, grundieren, zweifach deckend streichen mit Silikonharz-Fassadenfarbe, einschl. Abkleben zum Bestand.
Farbton in Anlehnung an den Bestand.
Menge: 45,000 m²

**Ausführungsbeschreibung 1 -Sonstige Leistungen-**

**1.2.70 Speier Entwässerung, Laubengang**
Lieferung und Montage
Speier für die Entwässerung aus Zinkblech,
Ø 50 mm mit Flansch zum Anarbeiten der Flüssigkunststoffabdichtung liefern,
die erforderlichen Löcher in die Brüstung bohren,
mit leichtem Gefälle einsetzen
und die Öffnungen vermörteln.
Menge: 5,000 Stk

**1.2.80 Zulage Bodeneinlauf anarbeiten, Laubengang**
Bodeneinlauf anarbeiten
Herstellen der Detailabdichtung an den Speiern auf vorhandenem,
beschichtungsfähigem Anschlusskragen
als Zulage zur Beschichtungsposition.
Menge: 5,000 Stk

**1.2.90 Türschwellen beschichten, Laubengang**
Aufbau we vor.

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Menge: 4,000 Stk

**1.2.95 Abdichten des Rinneneinlaufes**
Abdichten des Rinneneinlaufs mit Triflex ProDetail inkl.
Triflex Spezialvlies.
Triflex Spezialvlies Zuschnittbreite: '20' cm
Verbrauch Triflex ProDetail: mind. 3,00 kg/m²
Ausführung nach den technischen Richtlinien des
Materialherstellers.
Menge: 45,000 m

**1.2.97 Arbeitsfuge herstellen**
Menge: 45,000 m

**Ausführungsbeschreibung 1 -Treppenstufen-**

**1.2.100 Abbruch und Entsorgung von Bodenbelag, Treppenstufen**
Abbruch und Entsorgung von Bodenbelag wie vor, jedoch auf den Treppenstufen, einschl. der Sockelfliesen.

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Menge: 16,000 Stk

**1.2.110 Schleifen des Untergrunds, Treppenstufen**
Vorbereitung des Untergrundes durch Schleifen mit
geeigneten Schleifgeräten inkl. Reinigung, Aufnahme,
Abtransport und ordnungsgemäßer Entsorgung von
anfallendem Bauschutt.

inkl. Sockelstreifen
Menge: 16,000 Stk

**1.2.120 Untergrundvorbereitung Aufkantung, Treppenstufen**
Vorbereitung des Untergrundes an aufgehenden, verputzten Bauteilen durch Einschneiden und Abbrechen des Putzes im Aufkantungsbereich,
Transport und Entsorgung des Abbruchmaterials.

Herstellen eines Flächenausgleiches im Aufkantungsbereich
durch Putzen, Spachteln mit Zementmörtel.
Menge: 10,000 m

**1.2.130 Untergrundvorbehanldung.Treppenstufen**
Grundieren mit Triflex Cryl Primer 276 o. glw.
Verbrauch: mind. 0,40 kg/m²
Ausführung nach den technischen Richtlinien des
Materialherstellers.

inkl. Sockelstreifen
Menge: 16,000 Stk

**1.2.140 Abdichtung Bodenflächen R11 auf Treppenstufen**
Abdichtung von Treppenstufen aus Stahlbeton
ausführen wie folgt:

Grundierung mit Triflex Cryl Primer 276 o. glw.
Abdichtung mit Triflex Pro Detail o.glw. mit Spezialvlies
Versiegelung mit Triflex Cryl Finish 205 o. glw. einschließlich MicroChips-Einstreuung
Farbton: nach Wahl des Auftraggebers im Standardfarbton gem.
Triflex Farbkarte
Ausführung: nach den technischen Richtlinien des Materialherstellers

Stufenmaß: ca. 1,20 m x 0,30 m x 0,18 m
Menge: 16,000 Stk

**1.2.150 Wandaufkantung herstellen, aufgehende Bauteile, Treppenwangen)**
Abdichten des Wandanschlusses mit Triflex ProDetail o. glw. inkl. Triflex Spezialvlies o. glw. einschl. Grundierung mit Triflex Cryl Primer 276 o. glw. ,
Versiegelung mit Triflex Cryl Finish 205 o. glw.,
Oberfläche mit Triflex Micro Chips-Einstreuung.

Farbton: nach Wahl des Auftraggebers

Stufenmaß: ca. 1,20 m x 0,30 m x 0,18 m
Menge: 10,000 m

**1.2.160 Anstricharbeiten, Treppenstufen**
Überholungsanstrich der Brüstungen innen und der Fassade bis Brüstungshöhe.

Lose Farbe entfernen, gründlich reinigen, grundieren, zweifach deckend streichen mit Silikonharz-Fassadenfarbe, einschl. Abkleben zum Bestand.
Farbton in Anlehnung an den Bestand.
Menge: 15,000 m²

#### Abschnitt 1.3 Sonstiges

**1.3.10 Estrichbelag abbrechen und abtransportieren, bis d= ca. 100 mm**
*** Bedarfsposition ohne GB
Estrichbelag abbrechen und abtransportieren
Den vorhandenen Estrichbelag in der Stärke bis ca. 10 cm abbrechen, das anfallende Material zum Container schaffen und abfahren.
Menge: 1,000 m²

**1.3.20 Erstellung des Zementestrichs**
*** Bedarfsposition ohne GB
Zementestrich, bis d = 10 cm herstellen
Zementestrich, bis d = 10 cm Fläche des Laubenganges mit einem Nutzestrich im Gefälle, gerieben und geglättet herstellen.
Menge: 1,000 m²

**1.3.30 Kantenschutzprofil Treppenstufen Edelstahl**
Profil für die Stufen liefern und mit in die Bodenbeschichtung einarbeiten.

Leitfabrikat: Triflex TSS o. glw.
Menge: 16,000 Stk

#### Abschnitt 1.4 Stundensatz

**1.4.10 Stundensatz Facharbeiter**
Stunden eines Facharbeiter auf Anweisung des Bauherren zum Nachweis.
Menge: 12,000 Std
